# Netzersatzanlage Schleuse Schwabenheim
Angebotsaufforderung (GAEB DA XML 3.2, DA83)
Projekt: 809W426B005
Währung: EUR
Nebenangebote zugelassen: ja
Auftraggeber: WSA Neckar, Standort Heidelberg, Vangerowstraße 12, 69115 Heidelberg, Telefon 06221 507-0, E-Mail wsa-neckar@wsv.bund.de
Erstellt mit: GXML Toolbox V3.3 R20210630, iTWO_64 V10.0.894, 15.07.2026

## NEASS Netzersatzanlage Schleuse Schwabenheim
Datum: 15.07.2026

### Abschnitt 1 Notstromaggregat im Container

#### Unterabschnitt 1.1 Notstromaggregat

*Hinweis: Diesel-Drehstrom-Aggregat*
Nennleistung 250 kVA bei cos phi = 0,8 nach Leistungsklasse G2 ausgelegt. Nach Abzug des Leistungsbedarfs aller Hilfseinrichtungen, wie Lüfter und Lichtmaschine usw.
Frequenz:  50 Hz / Spannung:  400/231 V

**1.1.10 Dieselmotor**
Dieselmotor in stehender, wassergekühlter Viertaktbauweise

- Fabrikat:  Volvo
- Typ:  TAD 734 GE (oder gleichwertig)
- Nennleistung PRP:216 kW nach DIN 8528
- Überlastbarkeit: 10% für insges. 1 Std. innerhalb eines Zeitraumes von 12 Std.
Ein gleichwertiges Fabrikat kann auch verwendet werden.
Angaben im Bieterangabenverzeichnis über Fabrikat Dieselmotor: '....................................................'

Bezugszustand
- Max. Aufstellhöhe: 1000 m
- Max. Umgebungstemperatur: 40° C
- Relative Luftfeuchte: 60%
- Zylinderzahl: 6
- Bohrung/Hub:135 / 150 mm
- Hubvolumen: 8,7 Liter
- Drehzahl:  1500 UpM

Kraftstoffverbrauch
bei Verwendung von Gasöl mit Hu = 42.700 kj/kg
- bei 1/1 - Last: 194 g/KWh
- bei 3/4 - Last: 194 g/KWh
- bei 1/2 - Last: 202 g/KWh

Schmierölverbrauch
- bei Vollast:  0,55 kg/h

Ausrüstung
- Einspritzpumpe mit Drehzahlverstellregler
- Drehzahlfeineinstellung
- Umlaufdruckschmierung mit Zahnradpumpe
- Schmierölkühler
- Schmierölfilter
- Kraftstoff-Förderpumpe
- Kraftstoff-Filter
- Luftfilter
- Kühlwasserumwälzpumpe
- Kühlwasserthermostat
- Elektr. Kühlwasservorwärmung mit einstellbarem Thermostat
- Ansaugsammelrohr
- Auspuffsammelrohr
- Elektr. Anlasser 24 V
- Elektr. Lichtmaschine 28 V
- Elektr. Abstelleinrichtung bei Kühlwasserübertemperatur und Schmierunteröldruck mit:
  - Abstellhubmagnet
  - Schmieröl- und Kühlwasserkontaktgeber
- Instrumente am Motor wie:
  - Kühlwasserthermometer
  - Schmierölmanometer
- Elastische Kupplung am Schwungrad angeflanscht
- Elektr. Verkabelung am Motor auf einer Klemmenleiste
- 1 Stück Kühlanlage mit mech. Antrieb ausgelegt auf den zu liefernden Dieselmotor
Menge: 1,000 St

**1.1.20 Drehstromgenerator**
bürstenloser selbstregelnder Drehstromgenerator.
- Nenn-Leistung: 250 kVA  bei cos phi 0,8
- Spannung:  400/231 V
  in Sternschaltung mit herausgeführtem Nullpunkt
- Fabrikat:  Mecc Alte (oder gleichwertig)
- Typ:  ECO 38-1L
- FunkentstörgradN nach VDE 0875
- Bauform:  B3/B5
- Schutzart:  IP 23
- Isolationsklasse: H nach VDE 0530
Ein gleichwertiges Fabrikat kann auch verwendet werden.
Angaben im Bieterangabenverzeichnis über Fabrikat Drehstromgenerator: '....................................................'

Mit angebauter Erregermaschine, ausgelegt für eine Raumtemperatur von 40° C.
Sollwerteinsteller im Klemmenkasten eingebaut.
Menge: 1,000 St

**1.1.30 Gemeinsamer Grundrahmen**
Gemeinsamer Grundrahmen in verwindungsteifer Ausführung zur Aufnahme des Dieselmotors und Generators, mit eingeschweisster Ölauffangwanne.
Menge: 1,000 St

**1.1.40 Elastische Lagerung**
Elastische Lagerung zur wirksamen Dämpfung für Auspuff, Kraftstoff- und Kühlwasserleitungen, Schutzverkleidung am Aggregat für rotierende Teile und Keilriemen.

Zusammenbau und Werksprobelauf sowie Werksabnahmen.
Vorstehendes Aggregat liefern, einbringen und montieren.
Menge: 1,000 St

#### Unterabschnitt 1.2 Container

*Hinweis: Alle Anlagenkomponenten komplett betriebsfertig*
Alle  Anlagenkomponenten komplett betriebsfertig in einem
begehbaren, schallgedämmten Stahlcontainer eingebaut.

**1.2.10 Stahlcontainer schallgedämmt**
ISO Stahlcontainer in stabiler Bauform zur Aufnahme der Notstromanlage.
Schallpegel < 65 dB(A) in 10 m Entfernung.
Containerwände und Decke aus Sickblech mit innerer Schall-Wärmeisolierung
Ausgekleidet und einer Abdeckung aus verzinktem Lochblech.
Innenboden aus Stahlriffelblech, an den Seiten aufgekantet und öldicht verschweißt,
als Auffangwanne ausgebildet. Boden von aussen mit Unterbodenschutz versehen.
Anschlagvorrichtung für Kranung.
Zugangstüre B=1000, H=2000, schallisoliert mit Panikverschluss und Standardschließzylinder. Öffnungen in Containerwänden für Zuluft-Abluft und Abgasauslass, fachgerecht
hergestellt.

Aussenlackierung mit RAL-Ton Cremeweiss, RAL9001.

Mit integrierter Lastbank, verbaut in Abluftstrecke in Kanalausführung, 100 kW Leistung
Abmaße des Containers L/B/H: '....................................................'

Gesamtgewicht des Containers: '....................................................'

Kompl. Lieferung und betriebsfertige Montage
Menge: 1,000 St

**1.2.20 Ausrüstung**
*** Pauschalposition
Die Ausstattung besteht aus:
- Sicherheits-Handleuchte mit LiIon-Batterien, mit Ladegerät, >300 lm, Brenndauer >3h, beispielsweise Ledlenser LED-Handlampe EXC6R ATEX oder vergleichbar DIN 14649
- Feuerlöscher CO2, 6 kg  mit Aufhängevorrichtung
- Satz Schilder und Aushänge entsprechend den Vorschriften
- Containerbeleuchtung mittels 4 Langfeld Wannen Leuchten inkl. Ausschalter
- Produktvorgabe:
- Fabrikat:  Schuch
- Typ:  162 15L150
Abweichungen von der genannten Vorgabe sind grundsätzlich nicht vorgesehen. Sollte der Bieter dennoch eine gleichwertige Alternative anbieten wollen, bedarf dies einer vorherigen Abstimmung mit dem AG.
Abweichendes Produkt für Wannenleuchte: '....................................................'
- 2 x Schukosteckdose 230V/16A  sowie 1 x
  CEE 400V/16A in Ausführung aP, FR.
- Raumheizgerät mit Thermostat und Berührungsschutz gegen Verbrennung, 2 kW, Anschluß über eine eigene Steckdose 230V/16A
- Potentialausgleichsschiene
- 1 Satz Motoröl- und Kraftstofffilter
- 1 Satz Standardwerkzeuge (Fabrikat Gedore oder gleichwertig)
- 1 Stück Werkzeugschrank zur Aufnahme vorgenannter Teile
- 1 Satz Gehörschützer
Menge: 1,000 Psch

#### Unterabschnitt 1.3 Lüftungs- und Abgasanlage

**1.3.10 Lüftungs- und Abgasanlage**
Vollverzinkte Lüftungs- und Abgasanlage bestehend aus:

- Abluft-Jalousie
mit Motorantrieb, aus Stahlblech verzinkt, Wetterschutzgitter mit Kleintierschutz in Ausführung Stahl verzinkt.
kompl. Lieferung und betriebsfertige Montage

- 1 Abluft-Schalldämpfer
als Kulissenschalldämpfer mit kombinierten Absorsorptions- und Resonanzkulissen in U-Rahmen und Gehäuse mit Abschlußflanschen aus verz. Stahl, Kulissen aus Spezial-Mineralfasermatten mit abriebfester Oberfläche
Dämpfung: 45 dBA
kompl. Lieferung und betriebsfertige Montage

- 1 Abluftführung
bestehend aus:
1 Segeltuchverbindung mit Blechverzugstück
kompl. Lieferung und betriebsfertige Montage

- 1 Zuluftjalousie
mit Motorantrieb, aus Stahlblech verz. Wetterschutzklappen
mit Kleintierschutz in Ausführung Stahl verzinkt.
kompl. Lieferung und betriebsfertige Montage

- 1 Zuluft-Schalldämpfer
als Kulissen-Schalldämpfer, mit kombinierten Absorptions- und Resonanzkulissen, in U-Rahmen und Gehäuse mit Anschlußflanschen aus verz. Stahl, Kulissen aus Spezial-Mineralfasermatten mit abriebsfester Oberfläche.
Dämpfung: 45 dbA
kompl. Lieferung und betriebsfertige Montage

- 1 Abgas-Schall-Dämpfer
ausgeführt als Hochleistungs-Schalldämpfer für Einbau in die Abgasleitung
Dämpfungswert: 40 dBA, DN 150

- 5 mtr. Abgasleitung
aus Edelstahlrohr VA2, DN 150, 4 Stück Rohrbogen sowie 1 Stück Dachdurchführung aus Edelstahl, Wärmeisolierung min. 60 mm dick mit Blechmantel ZN und Deflektorhaube als Mündungsabschluß
kompl. Lieferung und betriebsfertige Montage
Menge: 1,000 St

#### Unterabschnitt 1.4 Starterbatterie

**1.4.10 Blei-Starterbatterie für Dieselstart**
Markenfabrikat als Blei Batterie nach VDE 0108
24 V, 120 Ah,  einschl. Batteriekabel
und Schutzkasten, gefüllt und geladen
kompl. Lieferung und betriebsfertige Montage
Menge: 1,000 St

#### Unterabschnitt 1.5 Verkabelung

**1.5.10 komplette betriebsfertige elektrische Verkabelung**
*** Pauschalposition
Alle erforderlichen Leistungs- und Steuerkabel sowie Klein- und
Befestigungsmaterial für Aufputzmontage zw. Generator und Notstromschaltanlage sowie zu den Hilfsantrieben.
Verlegung der Leitungen innerhalb des Containers in Gitterrinnen.
kompl. Lieferung und betriebsfertige Montage
Menge: 1,000 Psch

**1.5.20 Kabelverlegung zu NSHV Raum in Trafostation**
*** Pauschalposition
Leistungskabel von Einspeisung Transformator, Leistungskabel zur Speisung NSHV.
Steuerkabel 12x1.5 zur Reserve
Glasfaser zu Netzwerkschrank
Menge: 1,000 Psch

#### Unterabschnitt 1.6 Kraftstoffanlage

**1.6.10 Kraftstoff- Tagesbehälter 250 Ltr.**
Kraftstofftagestank mit untergebauter Auffangwanne 250 ltr. Inhalt, auf Konsolen aufgeständert, mit Inhaltsanzeige, sowie Tauchsonde für Kraftstoffpumpensteuerung und baurechtlich zugelassener Überfüllsonde
kompl. Lieferung und betriebsfertige Montage
Menge: 1,000 St

**1.6.20 Kraftstoffleitungen Dieselmotor - Tagestank**
*** Pauschalposition
Kraftstoffleitungen als Vor- und Rücklaufleitungen zwischen Dieselmotor und Tagestank, sowie
zwischen Tagestank-Kraftstoffpumpe und Lagertank, einschließlich aller erforderlichen Form-
und Verbindungsstücken, Dichtungen und Befestigungsmaterial
kompl. Lieferung und betriebsfertige Montage
Menge: 1,000 Psch

**1.6.30 Kraftstoff-Pumpenkombination**
Kraftstoff-Pumpenkombination bestehend aus Handflügelpumpe und Elektropumpe, aufgebaut auf
Wandkonsole und Auffangwanne für Tropföl, einschließlich aller erforderlichen
Ventile, Formteile und Verrohrung.
kompl. Lieferung und betriebsfertige Montage.
Menge: 1,000 St

**1.6.40 Lagertank doppelwandig 1000 Ltr.**
Lagertank doppelwandig 1000 Ltr. aus Stahlblech, mit 1000 Ltr. Inhalt zur freien Aufstellung im Aggregateraum mit Leckwarngerät und aller erforderlicher Armaturen für Füllung, Entlüftung und Entnahme, mit Grenzwertgeber und mechanischem Inhaltsanzeiger, sowie Sonde für Kraftstoffmangel
kompl. Lieferung und betriebsfertige Montage.
Menge: 1,000 St

**1.6.50 Kraftstoffleitungen Lagertank - Tagestank**
*** Pauschalposition
Kraftstoffleitungen als Verbindungsleitung zwischen Lagertank-Pumpe- Tagestank als Stahlrohrleitung mit Verbindungsstücken, Dichtungen und Befestigungsmaterial, sowie Füll-Entlüftungsrohr für Lagertank.
kompl. Lieferung und betriebsfertige Montage.
Menge: 1,000 Psch

#### Unterabschnitt 1.7 Notstromschaltanlage

**1.7.10 Vollautomatische Notstromsteuerung mit Deif AGC 150**
Die Steuerung im Container muss den Controller

DEIF AGC150

verwenden. Und als Hilfssteuerung den Controller

DEIF SGC 110

Diese Produktvorgaben sind erforderlich, da das Personal des Betriebshofs NEA an verschiedenen Standorten betreut und auf dieses Gerät geschult ist.

Anzeigen für 92x92 für

Generator-Spannung
Generator-Frequenz
Generator-Wirkleistung
Batterie-Ladestrom
Batterie-Spannung

Schalter für
NOT-AUS
(Schlüsselschalter) Netzausfalltest/Probebetrieb
Probebetrieb
Lastwiderstand
Kraftstoffpumpe

Vollautomatische Notstromsteuerung in elektronischer Ausführung, allseitig geschlossen, in Stahlblechkonstruktion mit Kabelverschraubungen für ankommende und abgehende Last- und Steuerleitungen.

Die Schaltanlage veranlasst, dass bei Netzausfall das Notstromaggregat selbständig anläuft und die Verbraucher vom Netz auf das Aggregat umgeschaltet werden. Optional können die Verbraucher bei Netzwiederkehr automatisch auf das Netz zurückgeschaltet werden. Rückschaltung mit Unterbrechung, Synchronisation nicht erforderlich.

Vollautomatischer Betrieb. Hand- oder Probebetrieb kann vorgewählt werden. Schaltzustand und Störungen werden durch die Steuerung angezeigt.

Funktionen:

- Aus:

  Automatik außer Betrieb, Netzschalter bleibt in Funktion,
  Aggregat wird sofort abgestellt.

- Automatischer Betrieb:

  Startbefehl durch dreiphasigen  Netzspannungswächter für  Unterspannung, Startverzögerung, Startimpulsdauer, Startwiederholungen bei Fehlstart mit Pausenzeiten, Fehlstartmeldung mit  Blockierung der Automatik.

  Bei erforderlichem Start Einschalten des Generatorleistungsschalters nach Erreichen der Gen.Sollspannung mit Verzögerung, verzögerte
  Öldrucküberwachung. Bei Netzwiederkehr verzögerte Rückschaltung der Verbraucher. Dieselnachlauf zur Abkühlung, Abstellimpuls.

- Probebetrieb:

  Start und Überwachung durch die Automatik. Leer- und Lastprobe
  sind durch Betätigen der Netz- und Generatortasten möglich.
  Automatische Lastübernahme bei Netzausfall.

- Anzeigen:

  Öldruckunterschreitung, Motorübertemperatur, Generatorüberlastung
  und Ladezustand der Batterie werden angezeigt.
  Störungssammelmeldung, Fernüberwachung und für Selbsthaltung
  abstellender Störmeldungen sind Hilfsrelais eingebaut.
  Die Selbsthaltung wird durch die Taste “Entsperren” aufgehoben.

 Betriebsstundenzähler mit Startzähler

Das Steuerteil enthält:
- 1 Spannungsumschalter Netz-Generator
- 1 Steuerrelais für den Dieselmotor
  Steuerstromsicherungen
  Sollwertstellereinbau

* Betriebsstundenzähler mit Startzähler

  Zusätzliche Einrichtungen:

- 1 Netzausfallsimulierung / Lastbankschaltung

- 1 Batterieladegerät
  Vollautomatische Regelung nach I/U-Kennlinie
  Nennstrom 20 A

- Steuerung für Motorjalousien
- Steuerung für Kühlwasserheizung
- Sonstige Hilfssteuerungen nach Erfordernissen des Betriebes

Das Leistungsteil enthält:
- 1 Generatorschalter mit Motorantrieb 400 A  4 polig

Technische Daten
- Netzspannung:  400/231 V
- Netzfrequenz: 50 Hz
- Batteriespannung: 24 V
- Nennströme: 361 A
- Schutzart:  IP 42

Kompl. innere Verdrahtung sämtlicher Meldekontakte auf eine
bezeichnete Klemmenleiste.

Kompl. Lieferung und betriebsfertige Montage
Menge: 1,000 St

#### Unterabschnitt 1.8 Lieferung, Transport, Einheben und Anschluss

**1.8.10 Lieferung,Transp./Einheb. Cont. mit Notst.aggregat**
*** Pauschalposition
Lieferung und Aufstellung auf bauseits erstellte Stellfläche.
Frachtfreie Lieferung aller Anlagenkomponenten frei
Verwendungsstelle inkl. Krangestellung.
Lieferzeit nach Auftragserteilung: '....................................................' Wochen
Menge: 1,000 Psch

**1.8.20 Kabelverlegung und Anschluss**
*** Pauschalposition
Herstellung Anbindung Notstromaggregat an NSHV
mit allen zum Betrieb benötigten Komponenten.
Anschluss an die Steuerung durch Bodenöffnungen
im Container. Verlegung der Kabel zwischen
Notstromaggregat und NSHV durch bauseits verlegte Leerrohre
zu zentralen Kabelschacht, dort weiter in Leerrohr zu NSHV.

Kabelweglänge ca. 30m.

kompl. Lieferung und betriebsfertige Montage
Menge: 1,000 Psch

**1.8.30 Erdung/ Potentialausgleich**
*** Pauschalposition
Herstellen der Erdung nach eingereichtem Konzept inkl. Erdungsmessung. Nach Abschluss der Arbeiten ist ein Prüfprotokoll nach DIN VDE 18014 (Erdungsprotokoll) vorzulegen.
Menge: 1,000 Psch

#### Unterabschnitt 1.9 Inbetriebnahme der Anlage

**1.9.10 Inbetriebnahme, Abnahme und Probelauf**
*** Pauschalposition
Inbetriebnahme, welche zu einem späteren Zeitpunkt erfolgt.
Dabei Monteurgestellung einschl. An- + Abfahrt und aller
sonstigen Kosten.

Probelauf des Aggregates mit Lieferung der hierfür erforderlichen Schmier- und Kraftstoffe mit anschließender Übergabe der gesamten Dokumentationsunterlagen

Nach Abschluss der Arbeiten ist ein Prüfprotokoll nach DIN VDE 0100-600 (Erstprüfung) vorzulegen.

Zu Inbetriebnahme und Übergabe ist ein "Schwarztest" zu machen. Aggregat muss bei Abschaltung der externen Einspeisung automatisch anlaufen, Last übernehmen, Last abgeben und wieder abschalten (inklusive der eingestellten Nachlaufzeit).
Einweisung des Bedienungspersonals
Teilnahme an SV-Abnahme und VDS-Abnahme
Menge: 1,000 Psch

#### Unterabschnitt 1.10 Anlagendokumentation

**1.10.10 Revisionsdokumentation**
Die Dokumentation in deutscher Sprache sollte mindestens enthalten:

- Inhaltsverzeichnis Elektroanlagen
- Bestandsplan Elektro-, Beleuchtungstechnik- Anlagen
- Geräteplan, Schaltbild, Stromlaufplan, Elektroanlagen und Klemmleisten
- Inhaltsverzeichnis Anlagen- /Funktionsbeschreibung und Bedienungsanleitungen
- Anlagen-/Funktionsbeschreibung und Bedienungsanleitung Elektroanlage DIN 276 KG 440
- Elektroanlagen Messung der Wirksamkeit der angewandten Schutzmaßnahmen
- EU-Konformitätserklärung / Leistungserklärung für Einzelkomponenten (z .B. EMV)
- Errichtererklärung
- Niederschrift über die Einweisung des Wartungs- und Bedienungspersonals, Elektroanlage
- Abnahme (-protokolle) für Bauleistungen (VOB-Abnahme)
- Bescheinigung, das sämtliche elektrischen Anlagen gemäß den Bestimmungen der UVV, den VDE-Vorschriften sowie den Forderungen der weisungsberechtigten Behörden errichtet worden sind.
- Nachweis der Erstprüfung mit Vorlage von Mess- und Prüfprotokollen gem. DIN VDE 0100 600 sowie eine
Bestätigung gem. § 5 Abs . 4 der DGUV V 3 (Formblatt DGUB G 960 oder BGG 960).
- alle Übersichtspläne sind gemäß fertig gestelltem Stand zu erstellen
- sämtliche Zeichnungen sind als Farbplot zu übergeben
- Bauartzulassung für Tankanlage
- Motor-Handbuch mit Betriebsanleitung nach Maschinenrichtlinie und Ersatzteilkatalog
- Generator-Handbuch mit Betriebsanleitung und Ersatzteilkatalog
- Probelauf- und Betriebkontrollnachweisheft
- Garantieheft
Menge: 3,000 St

#### Unterabschnitt 1.11 Wartungsvertrag für das Notstromaggregat

*Hinweis: Serviceverfügbarkeit*

**1.11.10 Wartungsvertrag für das Notstromaggregat Schwabenheim**
*** Pauschalposition
Gemäß Baubeschreibung
Wartungsvertrag über 5 Jahre
Menge: 1,000 Psch
